# Artikelliste
Leistungsbeschreibung (GAEB 90, DA81)
Währung: EUR

## Artikelliste
Datum: 16.05.12

### 04 RWA Modul

*Hinweis*
-------------------------------------------------------
-------------------------------------------------------
----------------------- HINWEISE ----------------------
-------------------------------------------------------
-------------------------------------------------------
Bitte beachten Sie:
Eine Weitergabe des kompletten Verzeichnisses "LV-
Texte" oder einzelnen Ausschnitten ist gestattet,
sofern die Inhalte nicht geändert werden.

(c) firomatic

-------------------------------------------------------
-------------------------------------------------------
----------------------- HINWEISE ----------------------
-------------------------------------------------------
-------------------------------------------------------

*Hinweis*
Modulzentrale RZ nicht mehr lieferbar

**04.0002 Gruppen-/ Linienmodul 24V**
Schaltleistung: 8A

Zum Anschluss von
- 10 Rauchtastern
- 10 Rauchmeldern
- 10 Lüftertastern

System: firomatic (400012)

**04.0003 Lüftungsmodul 24V**
Schaltleistung: 8A

Zum Anschluss von
- 10 Lüftertastern

System: firomatic (400013)

**04.0004 BMA-Eingangsmodul 24V**
Zur Auslösung durch externe BMA-Zentralen und externe
RWA-Zentralen
- potentialfrei und leitungsüberwacht
- max. 6 Gruppen- oder Lüftungsmodule ansteuerbar

System: firomatic (400010)

**04.0005 Störmeldemodul 24V**
Zur potentialfreien Weitermeldung von Netzausfall,
RWA-Auslösung und Sammelstörung
- Kontaktbelastung je 30V / 1A max.

System: firomatic (400016)

**04.0006 Wind- und Regenmodul 24V**
Zum Anschluss von:
- 2 Wind- Regenmelder WRM 24V oder 2 Regenmelder RM 24V
- Anschlussmöglichkeit für Wahlschalter Auto/Hand/Zu

System: firomatic (400015)

**04.0007 Signalmodul 24V**
Zur Ansteuerung von akustischen und optischen
Signalgebern über Netzausfall, RWA-Auslösung und
Sammelstörung
- Signaldauer 60 sek. oder 180 sek.
- Kontaktbelastung je 30V / 1A max.

System: firomatic (400017)

**04.0008 Temperaturmodul 24V**
Zum Anschluss von:
- 1 Raumtemperaturregler mit Wechselkontakt zum Öffnen
  und Schließen nach voreingestelltem Wert
  oder
- 2 Raumtemperaturregler zur Erreichung einer "großen"
  Schalthysterese zwischen oberem und unterem
  Temperaturwert

System: firomatic (400019)

**04.0009 Zeitschaltuhr 24V**
- mit Tages oder Wochenprogramm, 2-Kanal bestückt
- max. 2x6 Lüftungsgruppen gemeinsam Schließen
  oder
- max. 1x6 Lüftungsgruppen Schließen und max. 1x6
  Lüftungsgruppen Öffnen

System: firomatic (400018)

USt %: 19,00
